# 03, WDVS
Angebotsaufforderung (GAEB DA XML 3.2, DA83)
Projekt: 2026_...
Währung: EUR
Vergabeart: Öffentliche Ausschreibung
Erstellt mit: GXML Toolbox V3.3 R20200224, ORCA AVA 23.2.1 - Starter Edition 23.02.01, 28.07.2026

## Technische Vorbemerkungen
Technische Vorbemerkungen

1. Ausführungsgrundlage:
Zur technischen Ausführung sind alle gültigen Regeln nach DIN 18299, DIN-Vorschriften für Bauteile, Elemente und Material, zu beachten. Insbesondere wird auf nachfolgende Normen und Richtlinien verwiesen:

ATV DIN 18 345, VOB Teil C, Wärmedämm-Verbundsysteme
DIN EN 13 171, Wärmedämmstoffe aus Holzfasern
DIN EN 13 500, Außenseitige WDVS aus Mineralwolle - Spezifikation
DIN 55 699, Verarbeitung von Wärmedämm-Verbundsystemen
Allgemeine bauaufsichtliche Zulassung (AbZ) bzw. Europäisch Technische Zulassung (ETA)
Systeminfo Kompendium WDVS und Brandschutz des Fachverbandes WDVS e.V.
BFS-Merkblatt 21 Bundesausschusses Farbe und Sachwertschutz e.V.
DIN 18 202, Maßtoleranzen im Hochbau
DIN EN 1991-1-4 Einwirkungen auf Tragwerke Windlasten (Dübelung)
DIN EN 1991-1-4/NA National festgelegte Parameter
Unfallverhütungsvorschriften und Sicherheitsmerkblätter der Bauberufsgenossenschaft
DIN 4108 Wärmeschutz & Energie-Einsparung in Gebäuden
DIN EN ISO 10077-1 Ermittlung von Wärmedurchgangskoeffizienten
EnEV Energieeinsparverordnung für Gebäude
DIN 1055 Lastenannahme im Bauwesen
DIN 18202 Toleranzen im Hochbau - Bauwerke
Herstellervorschriften, Verlegeanleitungen

Sämtliche Materialien für das beschriebene WDVS sind von einem Systemhersteller zu beziehen. Mischsysteme mit Komponenten anderer Fabrikate sind nicht zulässig und führen zum Verlust der Herstellergewährleistung.

Wird ein anderes als im Leistungsverzeichnis beschriebenes System angeboten, muss der Nachweis der Gleichwertigkeit hinsichtlich Qualität und Eigenschaften sowie Erfüllung der baurechtlichen bzw. amtlichen Forderungen schriftlich beigefügt werden. Alternativangebote sind als solche kenntlich zu machen und
separat beizufügen.

Für die Kalkulation von eingefärbten Putzen oder farbigen Anstrichen sind Farbton-Aufschläge in Abhängigkeit des Hellbezugswert zu berücksichtigen.

Die Ausführung beinhaltet sämtliche, nicht zu vergütende Nebenleistungen gemäß DIN 18 345. Besondere Leistungen sind im Leistungsverzeichnis beschrieben und werden entsprechend vergütet.

Für das Aufmaß gelten die Abrechnungseinheiten gemäß DIN 18345, Punkt 0.5,
für die Abrechnung gilt Punkt 5.

Darüber hinaus gelten alle zum Ausführungszeitpunkt gültigen EN- und DIN-Normen, Arbeitsstättenrichtlinien, Unfallverhütungsvorschriften, behördliche Erlasse und Gesetze sowie die anerkannten Regeln der Technik und Auflagen der Feuerwehr.

2. Nebenleistungen
Als Nebenleistungen gelten die in VOB/C DIN 18355 genannten Leistungen.

## Allgemeine Vorbemerkungen (baustellenspezifisch)
Zusätzliche Vertragsbedingungen und Technische Vertragsbedingungen
(baustellenspezifisch)

Allgemeines

Der Unternehmer hat folgendes zu beachten und ist zu Nachstehendem verpflichtet:

Während der Bauzeit sind die Zu- und Abfahrtwege sauber zu halten und die Baustelle entsprechend den
Vorschriften der Berufsgenossenschaft, des Verkehrswesens und der VOB zu sichern.

Der normale Straßenverkehr sowie die Zufahrt darf durch die Bauarbeiten nicht beeinträchtigt und keinesfalls
gestört werden.

Das Material ist auf der Baustelle gemäß Baustelleneinrichtungsplan sicher zu lagern und bis zur endgültigen
Verwendung gegen Witterungseinflüsse zu schützen.

Das Gerüst wird bauseits gestellt.

Der Unternehmer ist verpflichtet, vor Lieferung des Materials die genaue Herkunft nachzuweisen. Im
Zweifelsfalle ist die Bauüberwachung bzw. der Bauherr berechtigt, Proben zu entnehmen und diese auf
Kosten des Unternehmers untersuchen zu lassen.
Die Bauüberwachung behält sich vor, den Nachweis über die zur Verfügung stehenden Gerüste, Geräte und
Arbeitskräfte zu verlangen, die zur Ausführung der nachstehend beschriebenen Arbeiten erforderlich sind.
Der Bauschutt ist aufzuladen und auf eine vom Unternehmer zu beschaffende Kippe abzufahren. Vor Abgabe
des Angebotes muß sich der Bieter über die örtlichen Verhältnisse und die mit der Kalkulation
zusammenhängenden Gegebenheiten genau informieren.
Sollten sich Rückfragen ergeben, so sind diese unverzüglich dem Auftraggeber vor Angebotsabgabe in Textform (über den Kommunikationsbereich der Vergabeplattform) zu stellen und darauf hinzuweisen.

Gefährdungs- und Belastungsanalyse
Die Gefährdungs- und Belastungsanalyse gemäß § 5 Arbeitsschutzgesetz für die nachfolgend
ausgeschriebenen Arbeiten ist vorzulegen sowie die Angaben eines Ersthelfers mitzuteilen.

Kosten zur Reinigung und Regeratur von Sachen Dritter gehen zu Lasten des Auftragnehmers.
Nach Abschluss der Arbeiten sind sämtliche Flächen (im Gebäude, zb. Böden, Fensterbänke, außerhalb des Gebäudes z. B. Freiflächen, Parkplätze, Bürgersteige, Straßen) und Gerüstlagen von Abbruchmaterial einwandfrei zu reinigen und die Ausführung durch die Bauleitung bestätigen zu lassen (innen und außen feinbesenrein).

Baustellenbesichtigung
Eine Besichtigung des Gebäudes ist nach Terminvereinbarung über den Kommunikationsbereich der Vergabeplattform möglich.

Aufmaß/Rapportzettel
Leistungen, die nicht aus den Zeichnungen zu ermitteln sind (nachvollziehbar für AN und AG) sind örtlich im Beisein der Bauleitung aufzumessen. Aufmaßprotokolle und Rapportzettel gelten nur, wenn die Bauleitung diese unterzeichnet hat.
Der AN hat diese unmittelbar nach Leistungserbringung anzufertigen und unmittelbar der Bauleitung vorzulegen. Verspätet vorgelegte Aufmaße und Rapporte ohne Unterschrift der Bauleitung werden nicht anerkannt.
Aufgemessen werden immer die tatsächlichen Dimensionen von Flächen und Längen. In strittigen Punkten gelten die Vorschriften zur Abrechnung aus VOB/C Nr. 5.
Abrechnungsgrundlage ist das Leistungsverzeichnis. Alle Rechnungen sind durch Verwendung des Leistungsverzeichnisses kumulierend zu verwenden.

Baustellenreinhaltung/-reinigung
Die Baustelle ist sauber zu halten. Anfallender Bauschutt oder sonstiger Unrat/ Müll ist täglich vollständig zu beseitigen, unterlässt der AN die tägliche Reinigung, ist der AG berechtigt - ohne weitere Einrede des AN und ohne Fristsetzung - die Reinigung an Dritte zu übertragen - auf Kosten des Verursachers bzw. Unterlassers.

Das Vorhalten eines Abfallbehälters zur Entsorgung allg. Unrates ist für das eigene Betriebspersonal als Nebenleistung, ohne gesonderte Vergütung, vorzuhalten und der Bauleitung auf Verlangen nachzuweisen.

Als Kalkulationsgrundlage sind nachfolgend aufgeführte Planungsunterlagen beigefügt:

-PIH-Bau2&3_WDVS_Dokumentation Bestandsbilder
-PIH-Bau2&3_WDVS_Planzeichnungen-Ausführungsplanung

Zur Zuordnung und Verortung der Fensterpositionen:
(Dient ausschließlich nur zur Verortung der Fenster/Fensterbänke)
-PIH_BAU-3_Fenster_Positionspläne

## Hinweistext Baustelleneinrichtung
Hinweistext Baustelleneinrichtung

Die Baustelleneinrichtung ist in die Einheitspreise einzurechnen und wird nicht gesondert vergütet.
Auf- und Abbauen sowie Arbeitsbühnen die höher als 2 m über Fußboden liegen, sind in die Einheitspreise mit einzukalkulieren und werden nicht gesondert vergütet.

Das Gerüst wird bauseits gestellt.

## Bau 3 | Allgemeine Baubeschreibung
Bau 3 ǀAllgemeine Baubeschreibung

1. Allgemeine Angaben zur Verortung und zum Gebäude:

Das Gebäude Bau 3 (Lofthaus) befindet sich auf der Liegenschaft des Pfalzinstituts für Hören und Kommunikation (PIH) in Frankenthal (Pfalz) in der Holzhofstraße 21.
Bei dem Gebäude handelt es sich um ein zweigeschossiges Gebäude.

Das Erdgeschoss wurde in den 50er Jahren als eingeschossiges, nicht unterkellertes Gebäude mit flachgeneigtem Pultdach errichtet. Anfang der 90er Jahre erfolgte im Erdgeschoss eine Modernisierung samt Umbau sowie eine teilweise Aufstockung und die Errichtung eines Treppenhauses. Das aufgestockte,  ausgebaute Dachgeschoss erhielt ein gegliedertes Walmdach, welches jedoch an der Westfassade krüppelwalmartig erscheint.
Über dem restlichen Erdgeschossbereich sowie über einer großzügigen seitlichen und stirnseitlichen Außenfläche wurde ebenfalls ein tieferliegendes, gegliedertes Walmdach errichtet.

Die Erschließung des Gebäudes erfolgt ausschließlich über die Liegenschaft des PIH.
Die Nutzung des Gebäudes erfolgt fast ausschließlich im EG und DG durch die Frühförderung des PIH. Lediglich ein Raum im Dachgeschoss wird anderweitig für Hörprüfungen genutzt.

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
1.1 Bauwerksgeometie:

Kubatur:
Das Gebäude weist eine Ost-West Ausrichtung auf. Die Westfassade verläuft genau auf und entlang der Grundstücksgrenze, parallel zur Holzhofstraße. Im Süden grenzt es direkt an Bau 2 an.
Der Baukörper hat eine rechteckige Grundfläche. Abmessungen:  ca. 31 m tief, ca. 7,30 m breit.
An der Ostfassade wurde an den Baukörper ein rechteckiges Treppenhaus angesetzt, ca. 5,8 m tief und 2,5 m breit. Somit ergibt sich an der breitesten Stelle eine Gesamtbreite von ca. 9,80 m.

Dächer:
Das Dach gliedert sich in zwei Ebenen.

Obere Dachebene
Firsthöhe: ca. 8,6 m ǀ Traufhöhen ca.: 5,6 m (West); 7,1 (Ost); 5,6 m (West-Treppenhaus)
Bei dem oberen Dach handelt es sich um eine Mischform eines Walmdaches und eines abgewalmten Satteldaches. Dieses wurde über dem aufgestockten und nutzbaren Bereich des Dachgeschosses errichtet. Dachneigung: 30°.

Untere Dachebene:
Firsthöhe: ca. 7,1 m ǀ Traufhöhen ca.: 4,1 m (West); 4,1 (Ost)
Bei dem unteren Dach handelt es sich auch um eine Mischform eines Walmdaches und eines abgewalmten Satteldaches. Dieses wurde über dem nicht nutzbaren Dachbereich über dem EG sowie über einer großzügigen seitlichen und stirnseitigen Außenfläche errichtet. Dachneigung: 30°

1.2 Konstruktion:
Die Wände des Erdgeschosses wurden mit Backsteinen gemauert.
Im OG sowie im Treppenhaus wurde mit Lochziegeln (Poroton) gemauert.
Die Geschossdecke bildet eine Stahlbetonrippendecke.
Bei den Dächern handelt es sich um eine Holzkonstruktion.

1.3 Erschließung:
Den Eingangsbereich im EG bildet das im Rahmen der Aufstockung errichtete Treppenhaus. Von hier aus wird das EG und das OG erschlossen. Im EG gibt es an der Ostfassade noch eine Notausgangstür.

1.4 Fassadenhöhen (ca.):
Nord: 6,7 m - 8,5 m
West: 3,9 m - 5,4 m
Süd: 8,5 m
Ost: 6,9 m
Ost Treppenhaus: 5,5 m

2.Energetische Modernisierungsmaßnahme:

2.1 Fassadenöffnungen:
Bei der energetischen Modernisierungsmaßnahme von Bau 3 (Lofthaus) werden im Wesentlichen neue Fenster aus Kunststoff sowie eine neue Nebeneingangstür aus Aluminium eingebaut.

Teilweise müssen aufgrund der Dämmstoffdicken und nötiger Baukörperanschlüsse Mauerwerksöffnungen verkleinert werden.

2.2 Fassade
Die Fassadenflächen werden mit WDVS aus Holzfaserdämmplatten 18 cm stark gedämmt.

2.3 Dächer:
Das obere Dach erhält eine vollflächige Aufsparrendämmung aus Holzfaserdämmplatten sowie eine neue Dacheindeckung.
Konstruktiv werden die Sparren mittels Traufaufschieblingen an der Westfassade sowie an den Walmen verlängert, um die Dachüberstände zu verlängern.

Das untere Dach wird an der Westfassade verlängert. Hierfür werden die Sparren seitlich angelascht.
In dem verlängerten Traufbereich wird eine neue Schalung sowie eine Dacheindeckung in Abstimmung auf die Bestandseindeckung (Frankfurter Pfanne) montiert. Ansonsten bleibt die Dacheindeckung und der gesamte Dachaufbau erhalten. Die aufgehenden Baukörperanschlüsse sind allesamt als wärmegedämmter Baukörperanschluss auszuführen.

## Bau 3 | Gewerkespezifische Baubeschreibung
Gewerkespezifische Baubeschreibung

Baumaßnahmen an den Fassadenflächen:

Abbrucharbeiten (siehe gesamte Auflistung in den Positionen):
Rückbau des bestehenden WDVS im Teilbereich der Westfassade (90er Jahre).

Neue Aufbauten (siehe gesamte Auflistung in den Positionen):
Die Fassadenflächen erhalten ein WDVS, die Sockelbereiche erhalten eine Sockeldämmung.
Bereits erfolgte kleinere Bauabschnitte sind fachgerecht anzuschließen.

Anschlüsse zu aufgehenden Wänden:

Das Dachdeckergewerk bricht die bestehenden seitlichen Dachanschlüsse sowie die Brustanschlüsse ab und deckt eine Ziegelreihe entlang der aufgehenden Wände ab.

Neue Anschlüsse zu aufgehenden Wänden:
Nach der Fertigstellung des WDVS (XPS) werden die Klempnerarbeiten der Dachanschlüsse zu den aufgehenden Bauteilen ausgeführt.

## Bau 3 | Gliederung Maßnahmen WDVS
Die Maßnahmen für Bau 3 (B3) gliedern sich in nachfolgende Gliederungspunkte:

20 Vorbereitende Arbeiten (B3)
21 Schutzmaßnahmen (B3)
22 Profile (B3)
23 Wärmedämmschicht und Armierung (B3)
24 Kantenschutz (B3)
25 Oberputz und Anstrich (B3)
26 Außenfensterbänke  (B3)
27 Stundenlohnarbeiten und Sonstiges (B3)

Auf Verlangen des Auftraggebers ist auf der Schlussrechnung die Gesamtsumme aller Positionen für Bau 3 auszuweisen.

## 10 Bau 2 & Bau 3, WDVS

### Titel 20 Vorbereitende Arbeiten (B3)

**20.10 Abbruch WDVS, EPS 50**
*** Bezugsbeschreibung
Abbruch und fachgerechter Rückbau eines bestehenden Wärmedämmverbundsystems (WDVS)
Ausführungsort: Westfassade
Aufbau:  ca. 5 cm EPS inkl. Klebe- & Dübelbefestigungen Außenputzsystem (Armierungsputz, Gewebe & Oberbeschichtung)
Menge: 58,600 m²

**20.20 Abbruch WDVS, Laibungen, ESP 20**
*** wie Position 20.10
Abbruch und fachgerechter Rückbau eines bestehenden Wärmedämmverbundsystems (WDVS) in der Laibung
Ausführungsort: Westfassade
Aufbau:  ca. 2 cm EPS inkl. Klebe- & Dübelbefestigungen Außenputzsystem (Armierungsputz, Gewebe & Oberbeschichtung)
Laibungstiefe: bis 200 mm
Menge: 21,600 m

**20.30 Verunreinigungen entfernen, Dampfstrahlen**
Reinigung des tragfähigen Untergrundes mittels temperiertem Dampfstrahlen, Verunreingungen, Schmutz, Farbreste, lose Bestandteile u.Ä. entfernen, einschl. Entsorgung des Abrieb- und Strahlmaterials sowie des Schmutzwassers, einschl. aller erf. Nebenarbeiten und Schutzmaßnahmen.

Ausführungsfläche: Fassade inkl. Sockel
(ausschließlich bereits gedämmte Bereiche)
Menge: 311,200 m²

**20.40 Fehl- und Hohlstellen abschlagen, WDVS**
*** Bedarfsposition ohne GB
Hohlstellen im Fassadenputz abschlagen, für WDVS vorbereiten wie folgt:
Putz prüfen
Hohlstellen abschlagen und entstauben
entstaubte Flächen verkieseln
Beiputzen der freigelegten Stellen mit mineralischem
Werktrockenmörtel
Bauschutt entsorgen
Schichtdicke: bis 20mm
Menge: 1,000 m²

**20.50 Ausgleichsputz auftragen, bis 10mm, WDVS**
*** Bedarfsposition ohne GB
*** Bezugsbeschreibung
Unebenheiten in der vorh. Oberfläche, gemäß DIN 18202 mit Ausgleichsputz beiputzen.
Unebenheiten_ +/- 10 mm
Mörtelart: mineralischer Werktrockenmörtel
Menge: 1,000 m²

**20.60 Ausgleichsputz auftragen, bis 25mm, WDVS**
*** wie Position 20.50
Auftragsdicke bis 25 mm
Menge: 58,600 m²

**20.70 Grundierung nicht saugender Untergründe/ Putzgrundierung**
Grundierung nicht saugender Untergründe/ Putzgrundierung pigmentiert, wetterbeständig, geruchsmild, mit verfestigender Wirkung, diffusionsfähig.
Menge: 311,200 m²

**20.80 Sockelputz ausbessern, Teilflächen**
*** Bedarfsposition ohne GB
Sockelputz in Teilflächen ausbessern, wie folgt:
lose Sockelputzflächen abschlagen
Mauerwerksflächen reinigen
Bauschutt entsorgen
neuen Sockelputz anbringen, 2-lagig, inkl. Spritzbewurf
Neuputz an Bestandsputz angleichen, Glattputz
Putzdicke: ca. 20-25 mm
Teilflächen: < 1,0 m²
Menge: 1,000 m²

**20.90 Sockelabdichtung,W4-E, MDS flexibel**
Abdichtung des Wandsockels gegen Spritzwasser und Bodenfeuchte am Wandsockel mit zementgebundener, flexibler Dichtungsschlämme in zwei Arbeitsgängen. Die Abdichtung ist bis 30 cm über Oberkante Gelände, hochzuführen.

Bauteil: Sockelbereich
Untergund: Putz, Mauerwerk / Stahlbeton /Sandstein
Wassereinwirkungsklasse: W4-E
Rissklasse: R1-E (geringe Anforderungen)
Rissüberbrückungsklasse: RÜ1-E (bis 0,2 mm)
Raumnutzungsklasse: RN2-E
Trockenschichtdicke: mind. 2 mm
Menge: 16,300 m²

### Titel 21 Schutzmaßnahmen (B3)

**21.1 Schutzabdeckung Bodenflächen, Gerüstbereich, Abdeckvlies**
Schutzabdeckung der Bodenflächen im Bereich des Standgerüsts herstellen, vorhalten, beseitigen und entsorgen.
Abdeckung bestehend aus: Maler-Abdeckvlies und Klebeband
Menge: 117,300 m²

**21.2 Schutzabdeckung Fenster, Türen u.ä., Folie**
Schutzabdeckung nicht zu bearbeitender Bauteile wie Fenster inkl. Fensterbänke, Türen, u.ä. herstellen, einschließlich Unterhaltung sowie späterer Beseitigung und Entsorgung,
mit: Folie mind. 300 my, Stöße verkleben
Menge: 62,800 m²

**21.3 Schutzabdeckung außen, Abklebearbeiten**
Abklebearbeiten an angrenzenden Bauteilen, geradliniges Abkleben an Holzbauteile (Ortgang), Dacheindeckung, Klempnererzeugnisse
Menge: 91,000 m

### Titel 22 Profile (B3)

**22.10 Sockelabschlussprofil, Alu, 180 mm, WDVS**
Sockelabschluss aus Aluminiumprofilen, zum Abschluss des WDVS zum Sockelbereich, Sockel nicht gedämmt.
Form Profil: Sockelprofil
Material Profil: Aluminium
Dicke Wärmedämmung: 180 mm
Menge: 32,500 m

**22.20 Dehnfugenprofil, TPE, WDVS**
Dehnfugen aus TPE-Profilen für das Wärmedämm-Verbundsystem im Bereich bestehender Dehnungsfugen bzw. zur Anarbeitung an bereits ausgeführten WDVS- Teilabschnitt  Mineralwolle zu Holzfaserdämmung.
Dicke Wärmedämmung: 18 cm
Form Profil: Dehnfugenprofil
Material Profil: thermoplastischer Kunststoff Elastomere

Ausführungsort: Ostfassade, Nordfassade
Menge: 8,150 m

**22.30 Anschlussfugen mit vollimprägniertem Dichtband**
Schlagregendichtes Abdichten der Anschlussfugen mit langsam expandierendem Fugendichtband aus vollimprägniertem Weichschaumstoff, schlagregendicht nach DIN 18542 BG1.

Fugendichtband an der Fugenflanke vorkleben. Dämmplatten press gegen- stoßen. Armierungsschicht bis zum Fugenrand führen. Fugendichtband mit Schlussbeschichtung überdecken. Kellenschnitt herstellen.

Fugenbreite: 3-9 mm
Bauteil: Traufe, Ortgang, Sparren
Menge: 91,000 m

**22.40 Fenster-,Türanschluss/Anputzleiste**
Anputzleiste als Anschluss für Fenster-, Tür- und sonstigen Bauteilen anbringen.
Ausbilden einer wind- und schlagregendichten Systemanschlussfuge mit Anputzleiste und flexibler Dichtlippe, bestehend aus:

- zweiteilige Teleskop-Kunststoffleiste, selbstklebend
- geschlossenzelligem PE-Dichtband
- flexibler Dichtlippe
- integriertem Glasfasergewebestreifen
- Abknicklasche
Menge: 69,200 m

**22.50 Anschluss an Fensterbank-Abschlussprofil mit Dichtband**
Anschlüsse im Bereich von Fensterbank-Abschlussprofilen (Bordprofil) durch Ausschneiden der Dämmplatten und Einbau von WDVS Dichtband, oberhalb und seitlich der Fensterbank-Abschlussprofile herstellen.

Profilhöhe: ca. 15 bis 20 mm
Laibungstiefe:
neue Fenster: ca. 190 mm
Bestands-Fenster: 1 x bis 350 mm

Abrechnung je Fenster
Menge: 34,000 St

**22.60 Ausbildung von dauerelastischen Fugen, 3-5 mm**
*** Bedarfsposition ohne GB
Ausbildung von dauerelastischen Fugen, als Dehnfugen, Randfugen, Anschlussfugen, mit Fugendichtstoff auf Silikon- oder Acrylbasis

Fugenbreite: ca. 3 bis 9 mm
Menge: 1,000 m

### Titel 23 Wärmedämmschicht und Armierung (B3)

**23.10 Sockeldämmung, XPS 120**
Perimeterdämmung an Sockel, aus Polystyrol- Hartschaumplatten mit Stufenfalz: Ausführung im Spritzwasserbereich und bis unter die Geländeoberkante.
Einschl. Klebe- und Armierungsmörtel mit vollflächiger Gewebeeinlage.

Dämmmaterial: Polystyrol-Hartschaumplatte, XPS
Nennwert der Wärmeleitfähigkeit: ≤ 0,037 W/(m*K)
Bemessungswert der Wärmeleitfähigkeit: ≤ 0,039 W/(m*K)
Untergrund: Außenputz
Anwendung: PW-dh
Dämmplattendicke: 120 mm
Plattenkante: mit Stufenfalz
Zulassung: bauaufsichtliche Zulassung des Systems
Ausführungsort: Sockelbereiche

Angebotenes Fabrikat:

_____________________________________
(vom Bieter auszufüllen)
Menge: 16,300 m²

**23.20 WDVS, WF 180, Fassadendämmung**
Wärmedämm-Verbundsystem mit Holzfaserplatten im Klebeverfahren, einschl. konstruktiver Dübelung und Klebe- und Armierungsmörtel mit vollflächiger Gewebeeinlage.

Gebäudehöhe: bis 9 m
Dämmmaterial: Holzfaserplatten, WF
Anwendung: WAP
Untergrund: Außenputz
Dämmplattendicke: 180 mm
Plattenkante: stumpf
Nennwert der Wärmeleitfähigkeit: 0,037 W/(m*K)
Bemessungswert der Wärmeleitfähigkeit: 0,039 W/(m*K)
Dübelung: St/m² systemabhängig und nach Herstellervorgaben auszuführen
Zulassung: bauaufsichtliche Zulassung des Systems
Anforderung Nachhaltigkeit:
Anforderungen entsprechen den Anforderungen des
Qualitätssiegels Nachhaltiges Gebäude (QNG)

Armierungsschicht des Wärmedämm-Verbundsystems, wie folgt:
Dämmplatten mit Armierungs-/Beschichtungsmörtel beschichten, in frische Schicht Armierungsgewebe bahnenweise mit 100mm Überlappung der Stöße einarbeiten

Bauteil: Wand
Art des Untergrunds: Dämmplatten (Holzfaser)
Schichtdicke Armierung: ca. 5-8 mm
Material Beschichtung: mineralisch
Material Putzbewehrung: Glasfasergewebe
Überdeckung Stoß: 100 mm
Art des Auftrags: mit gezahntem Glätter
Anforderung: volldeckend
Folgeschicht: mineralischer Edelkratzputz

Ausführungsort: Fassadenflächen der Ost-,
Nord-, West- und Südfassaden

Leitprodukt:
STEICOprotect L dry, Holzfaserdämmplatte für WDVS
oder gleichwertiges Produkt.

Angebotenes Fabrikat:

_____________________________________
(vom Bieter auszufüllen)
Menge: 354,100 m²

**23.30 Zulage anarbeiten an Dachschräge**
Zulage für das Anarbeiten an die Dachschräge, Dämmplatten schräg schneiden, angepasst an Dachneigung der Giebelwand und traufseitig.
Winkel: 30°
Ausführungsort: Ost-, Nord-, West-,Südfassade
Menge: 91,000 m

**23.40 Laibungen dämmen, WDVS**
Laibungen von Türen und Fenstern entsprechend Wärmedämm-Verbundsystem dämmen, Holzfaser, inkl. Armierungsschicht und Befestigung.
Dämmdicke: 20 mm
Laibungstiefe: bis 350 mm
Ausführunglaibungen:
- (Bestands-) Haustür Treppenhaus Ostfassade,
- (Bestands-) Fluchtfenster Westfassade

Leitprodukt:
STEICOprotect Laibungsplatte

oder gleichwertiges Produkt.

Angebotenes Fabrikat:

_____________________________________
(vom Bieter auszufüllen)
Menge: 10,750 m

**23.50 Fensterbrüstung abdichten, Herstellung zweite wasserführende Ebene**
Fensterbrüstung, als Vorbereitung für die spätere Montage der Fensterbänke, mit putzbeschichtbaren Holzfaserdämmkeilen entsprechend Wärmedämm-Verbundsystem dämmen, Übergänge/Stöße mit überputzbaren Dichtbändern zusätzlich abdichten.
inkl. Herstellung einer zweiten wasserführenden Ebene unter den Fensterbänken, durch flexible Dichtschlämme
einschl. aller Materialien und Nebenarbeiten.

Leitprodukt:
STEICOsill mineral - Abdichtungssystem für Fensterbänke,
oder gleichwertiges Produkt.

Angebotenes Fabrikat:

_____________________________________
(vom Bieter auszufüllen)
Menge: 34,000 m

**23.60 WDVS, XPS 180, Dachanschlüsse zu aufgehenden Bauteilen**
Wärmedämm-Verbundsystem mit druckbelastbaren Hartschaumplatten mit Stufenfalz, Klebeverfahren, einschl. Klebe- und Armierungsmörtel mit vollflächiger Gewebeeinlage.

Gebäudehöhe: bis 9 m
Dämmmaterial: Polystyrol-Hartschaumplatte, XPS
Anwendung: Ausführung im Spritzwasserbereich, Dach- anschlüsse zu aufgehenden Bauteilen
Untergrund: Außenputz
Dämmplattendicke: 180 mm
Plattenkante: mit Stufenfalz
Oberfläche: gewaffelt
Nennwert der Wärmeleitfähigkeit: ≤ 0,037 W/(m*K)
Bemessungswert der Wärmeleitfähigkeit: ≤ 0,039 W/(m*K)
Zulassung: bauaufsichtliche Zulassung des Systems
Ausführungsort: Dachanschlüsse zu aufgehenden Bauteilen

Herstellung der Armierungsschicht wie in WDVS-Position beschrieben.

Angebotenes Fabrikat:

_____________________________________
(vom Bieter auszufüllen)
Menge: 11,700 m²

**23.70 Montagequader PUR, WDVS, 198/198 mm**
*** Bedarfsposition ohne GB
Montagequader
Montagequader aus Polyurethan-Hartschaum, liefern und nach den jeweiligen Regelwerken und Herstellerangaben, einschließlich aller Materialien und Nebenarbeiten montieren.
Als Druckunterlage für hohe Lasten bei WDVS

Breite x Höhe: 198 x 198 mm
Dicke: 180 mm
Menge: 1,000 St

### Titel 24 Kantenschutz (B3)

**24.10 Kantenschutz mit Gewebewinkel**
Kantenprofil aus Kunststoff mit Glasfasergewebe zur Eckausbildung bei Fassadendämmsystemen anbringen.

Vor der vollflächigen Armierung, Armierungsmörtel auftragen und Gewebewinkel einbetten. Flächenarmierungsgewebe bis zur Eckkante führen und 10 cm überlappen.

Schenkellänge : 10/10 cm
Bauteil: Gebäudeecken / Ecken von Laibungen
Menge: 163,500 m

**24.20 Diagonalarmierung an Ecken von Öffnungen**
Diagonalarmierung an Ecken von Gebäudeöffnungen, mineralische Armierungsmasse - Pfeil anbringen.

Armierungspfeil 40 x 33 cm aus Glasfasergewebe als zusätzliche Verstärkung unter der normalen Armierung.
Menge: 140,000 St

**24.30 Anschluss an Fensterbank-Abschlussprofil mit Dichtband**
Anschlüsse im Bereich von Fensterbank-Abschlussprofilen (Bordprofil) durch Ausschneiden der Dämmplatten und Einbau von WDVS Dichtband, oberhalb und seitlich der Fensterbank-Abschlussprofile herstellen.

Laibungstiefe:
Neue Fenster: ca. 190 mm
Bestandsöffnung Fluchtfenster (Westfassade): ca. 350 mm
Profilhöhe: ca. 15 bis 20 mm

Abrechnung je Fenster
Menge: 34,000 St

### Titel 25 Oberputz und Anstrich (B3)

**25.10 Oberputz, Kratzputz, WDVS-Wand**
Edelputz als Oberputz, mineralisch, an Wandflächen des Wärmedämm- Verbundsystems.
Art des Untergrunds: Armierungsschicht
Mörtelart: Edelputzmörtel (CR)
Putzbinder: mineralisch
Festigkeitsklasse: CS II
Kapillare Wasseraufnahme: Wc 2
Oberflächenbearbeitung: Kratzputz
Größtkorn: 6mm
Schichtdicke Putz: 1- bis 2-fache Korngröße
Farbe: weiß

Leitprodukt:
STEICOsecure render F (K)
oder gleichwertiges Produkt.

Angebotenes Fabrikat:

_____________________________________
(vom Bieter auszufüllen)
Menge: 382,100 m²

**25.20 Oberputz Laibungen, inkl. Egalisation und Anstrich**
Mineralischer Oberputz, feinkörnig, (Korngröße < 0,5 m), gut filzbarer Feinputz auf Armierungschicht bei Laibungen an Tür- und Fensteröffnungen, zweilagig auftragen und sauber filzen, die untere Lage dient als Egalisationsspachtelung, inkl. Farbanstrich zweilagig mit Farbe

Laibungstiefe: bis 330 mm

Farbton: wie Fassadenfarbe
Menge: 69,200 m

**25.30 Beschichtung Siliconharz- Fassadenfarbe, zweilagig, Wand**
*** Bezugsbeschreibung
Beschichtung mit Siliconharz- Fassadenfarbe für mineralische und organische Untergründe für Putzfassaden im Außenbereich, zweilagig, deckend, hochwasserabweisend.
Bauteil: Wand
Art des Untergrunds: Putz auf WDVS
Material Beschichtung: Siliconharz- Fassadenfarbe
Anzahl Lagen: zweilagig
Anforderung: deckend
Anforderung: wasserabweisend, CO2- und wasser- dampfdurchlässig

Farbe: weiß, nach Wahl des AG

Leitprodukt:
STEICOsecure silco
oder gleichwertiges Produkt.

Angebotenes Fabrikat:

_____________________________________
(vom Bieter auszufüllen)
Menge: 365,800 m²

**25.40 Beschichtung Sockelputz**
*** wie Position 25.30
auf zuvor neu gedämmte Sockelflächen
Sockelhöhe ca. 30 cm
Farbton: Caparol 3D Bordeaux 10 oder ähnlich,
nach Wahl des AG
Menge: 16,300 m²

### Titel 26 Außenfensterbänke Aluminium (B3)

*Hinweis: Konstruktionsbeschreibung Fensterbänke*
Außenfensterbänke aus Aluminium, inkl. seitlicher Abschlüsse,

seitliche Abschlüsse als Gleitabschluss für Anschluss von Wärmedämmverbundsystem geeignet, mit integriertem Dehnungsausgleich, schlagregendicht 1950 pa, mit Unterstützung der Tropfkante und Entdröhnungsschicht,

Oberfläche: Beschichtung Farbton RAL 9016 weiß

Abkantungen: vordere Abkantung ca. 40 mm, hintere Abkantung: ca. 25 mm

Befestigung: an Fensterrahmen oder Anschlussprofil

**26.10 Außenfensterbank, A 230 mm, L 1350 mm**
*** Bezugsbeschreibung
Außenfensterbank, Ausladung 230 mm, Länge ca 1350 mm,
30 Außenfensterbänke

Fensterpositionen (siehe beiliegender Positionsplan)
-F1-P1; -F1-P2; -F1-P3; -F1-P4; -F1-P5; -F2-P1; -F2-P2; -F2-P3; -F2-P4; -F2-P5; -F2-P6; -F2-P7, -F2-P8; -F2-P9; -F2-P10; -F3-P1; -F3-P2; -F3-P3; -F3-P4; -F3-P5; -F3-P6; -F3-P7, -F3-P8; -F5-P1; -F7-P1; -F9-P1; -F9-P2; -F9-P3; -F10-P1; -F10-P1;
Menge: 30,000 St

**26.20 Außenfensterbank, A 230 mm, L 1000 mm**
*** wie Position 26.10
Länge ca. 1000 mm ; 2 Außenfensterbänke
Fensterpositionen (siehe beiliegender Positionsplan):
-F4-P1; -F8-P1
Menge: 2,000 St

**26.30 Außenfensterbank, A 230 mm, L 2470 mm**
*** wie Position 26.10
Länge ca. 2470 mm, ; 1 Außenfensterbänke
Fensterpositionen (siehe beiliegender Positionsplan): -F6-P1
Menge: 1,000 St

**26.40 Außenfensterbank, A 360 mm, L 1350 mm**
Außenfensterbank, Ausladung 360 mm, Länge ca 1350 mm,
1 Außenfensterbank

Fensterpositionen: -FB-P1 (Fensterbank für Bestandsfenster)
Fensterpositionen (siehe beiliegender Positionsplan)
Menge: 1,000 St

### Titel 27 Stundenlohnarbeiten und Sonstiges (B3)

*Hinweis*
Stundenlohnarbeiten ausschließlich für unvorhergesehene
Arbeiten, jedoch ausschließlich im Rahmen der Ausführung der
ausgeschriebenen Hauptauftragsleistungen. Nur für zwingend
erforderliche Leistungen in geringem Umfang und nur auf
Anordnung/Zustimmungen durch den AG.

Regelungen gemäß VOB/B § 15 bleiben unberührt.

**27.1 Facharbeiterstunden**
*** Bedarfsposition ohne GB
Stundenlohnarbeiten durch Arbeitskräfte auf Anordnung des AG ausführen.

Verrechnungssatz für Facharbeiterstunden
Menge: 1,000 h

**27.2 Helferstunden**
*** Bedarfsposition ohne GB
Stundenlohnarbeiten durch Arbeitskräfte auf Anordnung des AG ausführen.

Verrechnungssatz für Hilfsarbeiterstunden
Menge: 1,000 h

**27.3 Verschlusskappen, Dauergerüstankerlöcher**
*** Bedarfsposition ohne GB
Gerüstankerlöcher mit Verschlussstopfen aus imprägniertem PUR-Weichschaum schließen/ abdichten, Oberfläche mit Putz/ Schlussbeschichtungsmaterial der Fassadenoberfläche beiarbeiten/ angleichen,
Ausführung zeitlich versetzt zu sonstigen Leistungen im Zuge des Gerüstabbaues.
Menge: 1,000 St

*Hinweis: Bau 2 ǀ Allgemeine Baubeschreibung*
Bau 2 ǀ Allgemeine Baubeschreibung

1. Allgemeine Angaben zur Verortung und zum Gebäude

Das Gebäude Bau 2 (E-Werkstatt) befindet sich auf der Liegenschaft des Pfalzinstituts für Hören und Kommunikation (PIH) in Frankenthal (Pfalz) in der Holzhofstraße 21.
Bei dem Gebäude handelt es sich um ein zweigeschossiges Gebäude.

Das Gebäude wurde in den 50er Jahren als nicht unterkellertes Gebäude mit Satteldach errichtet.
Zuerst wurde das Gebäude als Hausmeisterwohnung genutzt, die heutige Nutzung erfolgt durch die E-Werkstatt sowie durch die Hauswirtschaft des PIH. An der Nordfassade schließt Bau 3 unmittelbar an.

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
1.1 Bauwerksgeometie:

Kubatur:
Der Baukörper hat eine rechteckige Grundfläche. Abmessungen:  ca. 12,50 m tief, ca. 8,00 m breit.
Die Westfassade verläuft genau auf und entlang der Grundstücksgrenze, parallel zur Holzhofstraße.

Dächer:

Hauptdach Satteldach:
Firsthöhe: ca. 7,5 m ǀ Traufhöhen ca.: 5,6 m
Dachneigung: 24°

Vordach:
Firsthöhe: ca. 4,8 m ǀ Traufhöhen ca.: 3,2 m
Pultdach, Dachneigung: 30°

Flachdach:
Höhenlage: ca. 5,9 m
Übergangsbereich zwischen dem Satteldach Bau 2 und den aufgehenden Bauteilen von Bau 3.
(siehe Zeichnungen).

1.2 Konstruktion:
Die Wände wurden mit Backsteinen gemauert. An der Südfassade im EG befinden sich Sandsteinbossen.
Die Geschossdecke bildet eine Stahlbetonrippendecke.
Bei dem Hauptdach handelt es sich um eine Holzkonstruktion, Pfettendachstuhl.

1.3 Erschließung:
Der Eingangsbereich im EG befindet sich an der Nordfassade.

1.4 Fassadenhöhen (ca.):
Nord: 5,5 m
West: 7,4 m
Süd: 5,5 m
Ost: 7,4 m

2.Energetische Modernisierungsmaßnahme:

2.1 Fassadenöffnungen:
Bei der energetischen Modernisierungsmaßnahme werden im Wesentlichen neue Fenster aus Aluminium eingebaut. Im Bad im OG muss die Mauerwerksöffnung im Höhenmaß verkleinert werden.

2.2 Fassade
Die Fassadenflächen werden mit WDVS aus Holzfaserdämmplatten 18 cm stark gedämmt.
Die Sandsteinbossen bleiben erhalten, dieser Bereich wird von außen nicht gedämmt.

2.2 Dach, Satteldach:
Die oberste Geschossdecke wird mit Holzfaserplatten gedämmt.
Konstruktiv werden die Dachüberstände verlängert (WDVS) und das Dach erhält eine neue Dacheindeckung.

2.3. Dach, Dachabdichtungsarbeiten:
Im Rahmen der in den 90er Jahren erfolgten Aufstockung von Bau 3, welcher direkt an die Nordfassade von Bau 2 anschließt wurde entlang der Aufstockung ein Bereich des Daches von Bau 2 zurückgebaut.
In diesem Bereich wurde eine Art Rinne geschaffen (siehe Bilder Bestandsdokumentation).

Im Zuge der Modernisierungsarbeiten wird die Bestandsabdichtung abgebrochen und eine neue Abdichtungsebene für den Rinnenbereich hergestellt.
Hierbei sollen auch gedämmte Wandanschlüsse hergestellt werden.

*Hinweis: Bau 2ǀ Gewerkespezifische Baubeschreibung*
Gewerkespezifische Baubeschreibung

Baumaßnahmen an den Fassadenflächen:

Neue Aufbauten (siehe gesamte Auflistung in den Positionen):
Die Fassadenflächen erhalten ein WDVS, die Sockelbereiche erhalten eine Sockeldämmung.
Die Sandsteinbossenwand wird nicht überdämmt, nur am Randbereich der Wände.

Anschlüsse zu aufgehenden Wänden:

Das Dachdeckergewerk bricht die bestehenden seitlichen Dachanschlüsse sowie die Dacheindeckung des Vordaches ab.

Neue Anschlüsse zu aufgehenden Wänden:
Nach der Fertigstellung des WDVS (XPS) werden die Klempnerarbeiten der Dachanschlüsse zu den aufgehenden Bauteilen ausgeführt.

*Hinweis: Bau 2 ǀ Gliederung Maßnahmen WDVS*
Die Maßnahmen für Bau 2 (B2) gliedern sich in nachfolgende Gliederungspunkte:

30 Vorbereitende Arbeiten (B2)
31 Schutzmaßnahmen (B2)
32 Profile (B2)
33 Wärmedämmschicht und Armierung (B2)
34 Kantenschutz (B2)
35 Oberputz und Anstrich (B2)
36 Außenfensterbänke (B2)
37 Stundenlohnarbeiten und Sonstiges (B2)

Auf Verlangen des Auftraggebers ist auf der Schlussrechnung die Gesamtsumme aller Positionen für Bau 2 auszuweisen.

### Titel 30 Vorbereitende Arbeiten (B2)

**30.10 WDVS, Algen/Pilz entfernen**
*** Bedarfsposition ohne GB
Algen-, Moos und Pilzbefall an Fassadenflächen durch geeignete Maßnahmen fachgerecht nass entfernen, vor Aufbringen von Wärmedämmsystem, einschl. biozider Behandlung der Flächen.
Menge: 1,000 m²

**30.20 Verunreinigungen entfernen, Dampfstrahlen**
Reinigung des tragfähigen Untergrundes mittels temperiertem Dampfstrahlen, Verunreingungen, Schmutz, Farbreste, lose Bestandteile u.Ä. entfernen, einschl. Entsorgung des Abrieb- und Strahlmaterials sowie des Schmutzwassers, einschl. aller erf. Nebenarbeiten und Schutzmaßnahmen.

Ausführungsfläche: Fassade inkl. Sockel
Menge: 155,900 m²

**30.30 Fehl- und Hohlstellen abschlagen, WDVS**
Hohlstellen im Fassadenputz abschlagen, für WDVS vorbereiten wie folgt:
Putz prüfen
Hohlstellen abschlagen und entstauben
entstaubte Flächen verkieseln
Beiputzen der freigelegten Stellen mit mineralischem
Werktrockenmörtel
Bauschutt entsorgen
Schichtdicke: bis 20mm
Menge: 12,750 m²

**30.40 Ausgleichsputz auftragen, bis 10mm, WDVS**
*** Bedarfsposition ohne GB
*** Bezugsbeschreibung
Unebenheiten in der vorh. Oberfläche, gemäß DIN 18202 mit Ausgleichsputz beiputzen.
Unebenheiten_ +/- 10 mm
Mörtelart: mineralischer Werktrockenmörtel
Menge: 1,000 m²

**30.50 Ausgleichsputz auftragen, bis 25mm, WDVS**
*** Bedarfsposition ohne GB
*** wie Position 30.40
Auftragsdicke bis 25 mm
Menge: 1,000 m²

**30.60 Grundierung nicht saugender Untergründe/ Putzgrundierung**
Grundierung nicht saugender Untergründe/ Putzgrundierung pigmentiert, wetterbeständig, geruchsmild, mit verfestigender Wirkung, diffusionsfähig.
Menge: 122,900 m²

**30.70 Sockelputz ausbessern, Teilflächen**
*** Bedarfsposition ohne GB
Sockelputz in Teilflächen ausbessern, wie folgt:
lose Sockelputzflächen abschlagen
Mauerwerksflächen reinigen
Bauschutt entsorgen
neuen Sockelputz anbringen, zweilagig, inkl. Spritzbewurf
Neuputz an Bestandsputz angleichen, Glattputz
Putzdicke: ca. 20-25 mm
Teilflächen: < 1,0 m²
Menge: 1,000 m²

**30.80 Sockelabdichtung,W4-E, MDS flexibel**
Abdichtung des Wandsockels gegen Spritzwasser und Bodenfeuchte am Wandsockel mit zementgebundener flexibler Dichtungsschlämme in zwei Arbeitsgängen. die Abdichtung ist bis 30 cm über Oberkante Gelände  hochzuführen.

Bauteil: Sockelbereich
Untergund: Putz, Mauerwerk / Stahlbeton /Sandstein
Wassereinwirkungsklasse: W4-E
Rissklasse: R1-E (geringe Anforderungen)
Rissüberbrückungsklasse: RÜ1-E (bis 0,2 mm)
Raumnutzungsklasse: RN2-E
Trockenschichtdicke: mind. 2 mm
Menge: 12,400

### Titel 31 Schutzmaßnahmen (B2)

**31.1 Schutzabdeckung Bodenflächen, Gerüstbereich, Abdeckvlies**
Schutzabdeckung der Bodenflächen im Bereich des Standgerüsts herstellen, vorhalten, beseitigen und entsorgen.
Abdeckung bestehend aus: Maler-Abdeckvlies und Klebeband
Menge: 36,100 m²

**31.2 Schutzabdeckung Fenster, Türen u.ä., Folie**
Schutzabdeckung nicht zu bearbeitender Bauteile wie Fenster inkl. Fensterbänke, Türen, u.ä. herstellen, einschließlich Unterhaltung sowie späterer Beseitigung und Entsorgung,
mit: Folie mind. 300 my, Stöße verkleben
Menge: 17,000 m²

**31.3 Schutzabdeckung außen, Abklebearbeiten**
Abklebearbeiten an angrenzenden Bauteilen, geradliniges Abkleben an Holzbauteile (Ortgang), Dacheindeckung, Klempnererzeugnisse
Menge: 36,000 m

### Titel 32 Profile (B2)

**32.10 Sockelabschlussprofil, Alu, 180 mm, WDVS**
Sockelabschluss aus Aluminiumprofilen, zum Abschluss des WDVS zum Sockelbereich, Sockel nicht gedämmt.
Form Profil: Sockelprofil
Material Profil: Aluminium
Dicke Wärmedämmung: 180 mm
Menge: 22,900 m

**32.20 Anschlussfugen mit vollimprägniertem Dichtband**
Schlagregendichtes Abdichten der Anschlussfugen mit langsam expandierendem Fugendichtband aus vollimprägniertem Weichschaumstoff, schlagregendicht nach DIN 18542 BG1.

Fugendichtband an der Fugenflanke vorkleben. Dämmplatten press gegen- stoßen. Armierungsschicht bis zum Fugenrand führen. Fugendichtband mit Schlussbeschichtung überdecken. Kellenschnitt herstellen.

Fugenbreite: 3-9 mm
Bauteil: Traufe, Ortgang, Sparren
Menge: 13,900 m

**32.30 Fenster-,Türanschluss/Anputzleiste**
Anputzleiste als Anschluss für Fenster-, Tür- und sonstigen Bauteilen anbringen.
Ausbilden einer Wind- und schlagregendichten Systemanschlussfuge mit Anputzleiste und flexibler Dichtlippe, bestehend aus:

- zweiteilige Teleskop-Kunststoffleiste, selbstklebend
- geschlossenzelligem PE-Dichtband
- flexibler Dichtlippe
- integriertem Glasfasergewebestreifen
- Abknicklasche
Menge: 27,100 m

**32.40 Anschluss an Fensterbank-Abschlussprofil mit Dichtband**
Anschlüsse im Bereich von Fensterbank-Abschlussprofilen (Bordprofil) durch Ausschneiden der Dämmplatten und Einbau von WDVS Dichtband, oberhalb und seitlich der Fensterbank- Abschlussprofile herstellen.

Profilhöhe ca. 15 bis 20 mm
Laibungstiefe:  bis 330 mm

Abrechnung je Fenster
Menge: 7,000 St

**32.50 Ausbildung von dauerelastischen Fugen, 3-5 mm**
*** Bedarfsposition ohne GB
Ausbildung von dauerelastischen Fugen, als Dehnfugen, Randfugen, Anschlussfugen, mit Fugendichtstoff auf Silikon- oder Acrylbasis,

Fugenbreite: ca. 3 bis 9 mm
Menge: 1,000 m

### Titel 33 Wärmedämmschicht und Armierung (B2)

**33.10 Sockeldämmung, XPS 120**
Perimeterdämmung an Sockel, aus Polystyrol- Hartschaumplatten mit Stufenfalz: Ausführung im Spritzwasserbereich und bis unter die Geländeoberkante.
Einschl. Klebe- und Armierungsmörtel mit vollflächiger Gewebeeinlage.

Dämmmaterial: Polystyrol-Hartschaumplatte, XPS
Nennwert der Wärmeleitfähigkeit: ≤ 0,037 W/(m*K)
Bemessungswert der Wärmeleitfähigkeit: ≤ 0,039 W/(m*K)
Untergrund: Außenputz
Anwendung: PW-dh
Dämmplattendicke: 120 mm
Plattenkante: mit Stufenfalz
Zulassung: bauaufsichtliche Zulassung des Systems
Ausführungsort: Sockelbereiche

Angebotenes Fabrikat:

_____________________________________
(vom Bieter auszufüllen)
Menge: 12,400 m²

**33.20 WDVS, WF 180, Fassadendämmung**
Wärmedämm-Verbundsystem mit Holzfaserplatten im Klebeverfahren, einschl. konstruktiver Dübelung und Klebe- und Armierungsmörtel mit vollflächiger Gewebeeinlage.

Gebäudehöhe: bis 9 m
Dämmmaterial: Holzfaserplatten, WF
Anwendung: WAP
Untergrund: Außenputz
Dämmplattendicke: 180 mm
Plattenkante: stumpf
Nennwert der Wärmeleitfähigkeit: 0,037 W/(m*K)
Bemessungswert der Wärmeleitfähigkeit: 0,039 W/(m*K)
Dübelung: St/m² systemabhängig und nach Herstellervorgaben auszuführen
Zulassung: bauaufsichtliche Zulassung des Systems
Anforderung Nachhaltigkeit:
Anforderungen entsprechen den Anforderungen des
Qualitätssiegels Nachhaltiges Gebäude (QNG)

Armierungsschicht des Wärmedämm-Verbundsystems, wie folgt:
Dämmplatten mit Armierungs-/Beschichtungsmörtel beschichten, in frische Schicht Armierungsgewebe bahnenweise, mit 100mm Überlappung der Stöße einarbeiten

Bauteil: Wand
Art des Untergrunds: Dämmplatten (Holzfaser)
Schichtdicke Armierung: ca. 5-8 mm
Material Beschichtung: mineralisch
Material Putzbewehrung: Glasfasergewebe
Überdeckung Stoß: 100 mm
Art des Auftrags: mit gezahntem Glätter
Anforderung: volldeckend
Folgeschicht: mineralischer Edelkratzputz

Ausführungsort: Fassadenflächen der Ost-,
Nord-, West- und Südfassaden

Leitprodukt:
STEICOprotect L dry, Holzfaserdämmplatte für WDVS
oder gleichwertiges Produkt.

Angebotenes Fabrikat:

_____________________________________
(vom Bieter auszufüllen)
Menge: 168,600 m²

**33.30 WDVS, WF 120, Fassadendämmung**
Wärmedämm-Verbundsystem mit Holzfaserplatten im Klebeverfahren, einschl. konstruktiver Dübelung und Klebe- und Armierungsmörtel mit vollflächiger Gewebeeinlage.

Gebäudehöhe: bis 9 m
Dämmmaterial: Holzfaserplatten, WF
Anwendung: WAP
Untergrund: Außenputz
Dämmplattendicke: 120 mm
Plattenkante: stumpf
Nennwert der Wärmeleitfähigkeit: 0,037 W/(m*K)
Bemessungswert der Wärmeleitfähigkeit: 0,039 W/(m*K)
Dübelung: St/m² systemabhängig und nach Herstellervorgaben auszuführen
Zulassung: bauaufsichtliche Zulassung des Systems
Anforderung Nachhaltigkeit:
Anforderungen entsprechen den Anforderungen des
Qualitätssiegels Nachhaltiges Gebäude (QNG)

Armierungsschicht des Wärmedämm-Verbundsystems, wie folgt:
Dämmplatten mit Armierungs-/Beschichtungsmörtel beschichten, in frische Schicht Armierungsgewebe bahnenweise, mit 100mm Überlappung der Stöße einarbeiten

Bauteil: Wand
Art des Untergrunds: Dämmplatten (Holzfaser)
Schichtdicke Armierung: ca. 5-8 mm
Material Beschichtung: mineralisch
Material Putzbewehrung: Glasfasergewebe
Überdeckung Stoß: 100 mm
Art des Auftrags: mit gezahntem Glätter
Anforderung: volldeckend
Folgeschicht: mineralischer Edelkratzputz

Ausführungsort: Fassadenflächen der Ost-,
Nord-, West- und Südfassaden

Leitprodukt:
STEICOprotect L dry, Holzfaserdämmplatte für WDVS
oder gleichwertiges Produkt.

Angebotenes Fabrikat:

_____________________________________
(vom Bieter auszufüllen)
Menge: 0,600 m²

**33.40 WDVS, XPS 180, Dachanschlüsse zu aufgehenden Bauteilen**
Wärmedämm-Verbundsystem mit druckbelastbaren Hartschaumplatten mit Stufenfalz, Klebeverfahren, einschl. Klebe- und Armierungsmörtel mit vollflächiger Gewebeeinlage.

Gebäudehöhe: bis 9 m
Dämmmaterial: Polystyrol-Hartschaumplatte, XPS
Anwendung: Ausführung im Spritzwasserbereich, Dach- anschlüsse zu aufgehenden Bauteilen

Untergrund: Außenputz
Dämmplattendicke: 180 mm
Plattenkante: mit Stufenfalz
Oberfläche: gewaffelt
Nennwert der Wärmeleitfähigkeit: ≤ 0,037 W/(m*K)
Bemessungswert der Wärmeleitfähigkeit: ≤ 0,039 W/(m*K)
Zulassung: bauaufsichtliche Zulassung des Systems
Ausführungsort: Dachanschlüsse zu aufgehenden Bauteilen

Herstellung der Armierungsschicht wie in WDVS-Position beschrieben.

Angebotenes Fabrikat:

_____________________________________
(vom Bieter auszufüllen)
Menge: 1,650 m²

**33.50 Zulage Anarbeiten an Dachschräge**
Zulage für das Anarbeiten an die Dachschräge, Dämmplatten schräg schneiden, angepasst an Dachneigung der Giebelwand und traufseitig.
Winkel: 30°
Ausführungsort: Ost-, Nord-, West-,Südfassade
Menge: 36,000 m

**33.60 Laibungen dämmen, WDVS**
Laibungen von Türen und Fenstern entsprechend Wärmedämm-Verbundsystem dämmen, Holzfaser, inkl. Armierungsschicht und Befestigung.
Dämmdicke: 20 mm
Laibungstiefe: bis 330 mm

Herstellung der Armierungsschicht wie in WDVS-Position beschrieben.

Leitprodukt:
STEICOprotect Laibungsplatte

oder gleichwertiges Produkt.

Angebotenes Fabrikat:

_____________________________________
(vom Bieter auszufüllen)
Menge: 27,100 m

**33.70 Fensterbrüstung abdichten, Herstellung zweite wasserführende Ebene**
Fensterbrüstung, als Vorbereitung für die spätere Montage der Fensterbänke, mit putzbeschichtbaren Holzfaserdämmkeilen entsprechend Wärmedämm-Verbundsystem dämmen, Übergänge/Stöße mit überputzbaren Dichtbändern zusätzlich abdichten.
Inkl. Herstellung einer zweiten wasserführenden Ebene unter den Fensterbänken, durch flexible Dichtschlämme
Einschl. aller Materialien und Nebenarbeiten.

Leitprodukt:
STEICOsill mineral - Abdichtungssystem für Fensterbänke,
oder gleichwertiges Produkt.

Angebotenes Fabrikat:

_____________________________________
(vom Bieter auszufüllen)
Menge: 9,500 m

**33.80 Montagequader PUR, WDVS, 198/198 mm**
*** Bedarfsposition ohne GB
Montagequader
Montagequader aus Polyurethan-Hartschaum, liefern und nach den jeweiligen Regelwerken und Herstellerangaben, einschließlich aller Materialien und Nebenarbeiten montieren.
Als Druckunterlage für hohe Lasten bei WDVS

Breite x Höhe: 198 x 198 mm
Dicke: 180 mm
Menge: 1,000 St

### Titel 34 Kantenschutz (B2)

**34.10 Kantenschutz mit Gewebewinkel**
Kantenprofil aus Kunststoff mit Glasfasergewebe zur Eckausbildung bei Fassadendämmsystemen anbringen.

Vor der vollflächigen Armierung, Armierungsmörtel auftragen und Gewebewinkel einbetten. Flächenarmierungsgewebe bis zur Eckkante führen und 10 cm überlappen.

Schenkellänge: 10/10 cm
Bauteil: Gebäudeecken / Ecken von Laibungen
Menge: 86,900 m

**34.20 Diagonalarmierung an Ecken von Öffnungen**
Diagonalarmierung an Ecken von Gebäudeöffnungen, mineralische Armierungsmasse - Pfeil anbringen.

Armierungspfeil 40 x 33 cm aus Glasfasergewebe als zusätzliche Verstärkung unter der normalen Armierung.
Menge: 30,000 St

**34.30 Anschluss an Fensterbank-Abschlussprofil mit Dichtband**
Anschlüsse im Bereich von Fensterbank-Abschlussprofilen (Bordprofil) durch Ausschneiden der Dämmplatten und Einbau von WDVS Dichtband, oberhalb und seitlich der Fensterbank-Abschlussprofile herstellen.

Laibungstiefe: 330 mm

Abrechnung je Fenster
Menge: 7,000 St

### Titel 35 Oberputz und Anstrich (B2)

**35.1 Oberputz, Kratzputz, WDVS-Wand**
Edelputz als Oberputz, mineralisch, an Wandflächen des Wärmedämm- Verbundsystems.
Art des Untergrunds: Armierungsschicht
Mörtelart: Edelputzmörtel (CR)
Putzbinder: mineralisch
Festigkeitsklasse: CS II
Kapillare Wasseraufnahme: Wc 2
Oberflächenbearbeitung: Kratzputz
Größtkorn: 6mm
Schichtdicke Putz: 1- bis 2-fache Korngröße
Farbe: weiß

Leitprodukt:
STEICOsecure render F (K)
oder gleichwertiges Produkt.

Angebotenes Fabrikat:

_____________________________________
(vom Bieter auszufüllen)
Menge: 183,200 m²

**35.2 Oberputz Laibungen,inkl. Egalisation und Anstrich**
Mineralischer Oberputz, feinkörnig, (Korngröße < 0,5 m), gut filzbarer Feinputz auf Armierungschicht bei Laibungen an Tür- und Fensteröffnungen, 2-lagig auftragen und sauber filzen, die untere Lage dient als Egalisationsspachtelung, inkl. Farbanstrich 2x mit Farbe

Laibungstiefe: bis 330 mm

Farbton: wie Fassadenfarbe
Menge: 27,100 m

**35.3 Beschichtung Siliconharz- Fassadenfarbe, zweilagig, Wand**
*** Bezugsbeschreibung
Beschichtung mit Siliconharz- Fassadenfarbe für mineralische und organische Untergründe für Putzfassaden im Außenbereich, zweifach, deckend, hochwasserabweisend.
Bauteil: Wand
Art des Untergrunds: Putz auf WDVS
Material Beschichtung: Siliconharz- Fassadenfarbe
Anzahl Lagen: zweilagig
Anforderung: deckend
Anforderung: wasserabweisend, CO2- und wasser- dampfdurchlässig

Farbe: weiß, nach Wahl des AG

Leitprodukt:
STEICOsecure silco
oder gleichwertiges Produkt.

Angebotenes Fabrikat:

_____________________________________
(vom Bieter auszufüllen)
Menge: 170,900 m²

**35.4 Beschichtung Sockelputz**
*** wie Position 35.3
auf zuvor neu gedämmte Sockelflächen
Sockelhöhe ca. 30 cm
Farbton: Caparol 3D Bordeaux 10 oder ähnlich,
nach Wahl des AG
Menge: 12,400 m²

### Titel 36 Außenfensterbänke Aluminium (B2)

*Hinweis: Konstruktionsbeschreibung Fensterbänke*
Außenfensterbänke aus Aluminium, inkl. seitlicher Abschlüsse,

seitliche Abschlüsse als Gleitabschluss für Anschluss von Wärmedämmverbundsystem geeignet, mit integriertem Dehnungsausgleich, schlagregendicht 1950 pa, mit Unterstützung der Tropfkante und Entdröhnungsschicht,

Oberfläche: Beschichtung Farbton RAL 9016 weiß

Abkantungen: vordere Abkantung ca. 40 mm, hintere Abkantung: ca. 25 mm

Befestigung: an Fensterrahmen oder Anschlussprofil

**36.10 Außenfensterbank, A 360 mm, L 1690 mm**
*** Bezugsbeschreibung
Außenfensterbank, Ausladung 360 mm, Länge ca 1690 mm,
3 Außenfensterbänke

Fensterpositionen:
Südfassade, OG
Menge: 3,000 St

**36.20 Außenfensterbank, A 360 mm, L 1390 mm**
*** wie Position 36.10
Länge ca. 1390 mm ; 2 Außenfensterbänke

Fensterpositionen:
Westfassade,EG & OG
Menge: 2,000 St

**36.30 Außenfensterbank, A 360 mm, L 660 mm**
*** wie Position 36.10
Länge ca.660 mm, ; 1 Außenfensterbank
Fensterpositionen:
Nordfassade, EG
Menge: 1,000 St

**36.40 Außenfensterbank, A 360 mm, L 940 mm**
*** wie Position 36.10
Länge ca.940 mm, ; 1 Außenfensterbank
Fensterpositionen:
Nordfassade, OG
Menge: 1,000 St

### Titel 37 Stundenlohnarbeiten und Sonstiges (B2)

*Hinweis: Stundenlohnarbeiten ausschließlich für unvorhergesehene*
Stundenlohnarbeiten ausschließlich für unvorhergesehene
Arbeiten, jedoch ausschließlich im Rahmen der Ausführung der
ausgeschriebenen Hauptauftragsleistungen. Nur für zwingend
erforderliche Leistungen in geringem Umfang und nur auf
Anordnung/Zustimmungen durch den AG.

Regelungen gemäß VOB/B § 15 bleiben unberührt.

**37.10 Facharbeiterstunden**
*** Bedarfsposition ohne GB
Stundenlohnarbeiten durch Arbeitskräfte auf Anordnung des AG ausführen.

Verrechnungssatz für Facharbeiterstunden
Menge: 1,000 h

**37.20 Helferstunden**
*** Bedarfsposition ohne GB
Stundenlohnarbeiten durch Arbeitskräfte auf Anordnung des AG ausführen.

Verrechnungssatz für Hilfsarbeiterstunden
Menge: 1,000 h

**37.30 Verschlusskappen, Dauergerüstankerlöcher**
*** Bedarfsposition ohne GB
Gerüstankerlöcher mit Verschlussstopfen aus imprägniertem PUR-Weichschaum schließen/ abdichten, Oberfläche mit Putz/ Schlussbeschichtungsmaterial der Fassadenoberfläche beiarbeiten/ angleichen,
Ausführung zeitlich versetzt zu sonstigen Leistungen im Zuge des Gerüstabbaues.
Menge: 1,000 St
